# Minicentral térmica para la regulación de una instalación de suelo radiante y radiadores

- Propiedad del archivo: CYPE INGENIEROS, S.A.
- Formato: FIEBDC-3/2002
- Divisa: EUR
- Costes indirectos: 3.00 %
- IVA: 21.00 %

## I Instalaciones

### IC Calefacción, refrigeración, climatización y A.C.S.

#### ICE Emisores por agua para calefacción y refrigeración

**ICE105** Ud Minicentral térmica para la regulación de una instalación de suelo radiante y radiadores.
Colector modular premontado para circuito de suelo radiante, modelo Modular Firstbox "EMMETI IBÉRICA", formado por separador hidráulico, módulo de distribución, formado por colector modular, bomba de circulación Wilo Para HU 25/7, válvula antirretorno, termómetro y válvula mezcladora, bypass con válvula reguladora de presión diferencial, tapones ciegos, purgador de aire, llaves de llenado y vaciado, y soportes con abrazaderas; cabezal termostático; juego de válvulas de esfera, con termómetro, de paso acodado, modelo Progress, para cierre del circuito del colector; armario para colector, de acero galvanizado, acabado blanco RAL 9010, de 500 mm de longitud, 850 mm de altura y 110 mm de profundidad, modelo Metalbox. Totalmente montada, conexionada y probada.
Incluye: Conexión al sistema de control de temperatura.
Criterio de medición de proyecto: Número de unidades previstas, según documentación gráfica de Proyecto.
Criterio de medición de obra: Se medirá el número de unidades realmente ejecutadas según especificaciones de Proyecto.

| Código | Ud | Descripción | Rendimiento | Precio | Importe |
|---|---|---|---|---|---|
| mt38emm260a | Ud | Colector modular premontado para circuito de suelo radiante, modelo Modular Firstbox "EMMETI IBÉRICA", formado por separador hidráulico, módulo de distribución, formado por colector modular, bomba de circulación Wilo Para HU 25/7, válvula antirretorno, termómetro y válvula mezcladora, bypass con válvula reguladora de presión diferencial, tapones ciegos, purgador de aire, llaves de llenado y vaciado, y soportes con abrazaderas. (material) | 1.000 | 1137.00 | 1137.00 |
| mt38emm221a | Ud | Juego de válvulas de esfera, con termómetro, de paso acodado, modelo Progress "EMMETI IBÉRICA", con conexiones roscadas de 1" de diámetro. (material) | 1.000 | 90.63 | 90.63 |
| mt38emm245a | Ud | Cabezal termostático, "EMMETI IBÉRICA", regulable entre 20°C y 65°C, para control de válvula mezcladora, con conexión roscada de diámetro M30x1,5 y sonda de inmersión. (material) | 1.000 | 27.64 | 27.64 |
| mt38emm226a | Ud | Armario para colector, de acero galvanizado, acabado blanco RAL 9010, de 500 mm de longitud, 850 mm de altura y 110 mm de profundidad, modelo Metalbox "EMMETI IBÉRICA", regulable en profundidad, con pies regulables en altura entre 0 y 130 mm. (material) | 1.000 | 211.00 | 211.00 |
| mo004 | h | Oficial 1ª calefactor. (mano de obra) | 0.700 | 23.74 | 16.62 |
| mo103 | h | Ayudante calefactor. (mano de obra) | 0.700 | 21.90 | 15.33 |
| % | % | Costes directos complementarios | 2 % | 1498.22 | 29.96 |
|  |  | Costes directos |  |  | 1528.18 |
