# Unidad aire-agua, bomba de calor aerotérmica, para calefacción y refrigeración

- Propiedad del archivo: CYPE INGENIEROS, S.A.
- Formato: FIEBDC-3/2002
- Divisa: EUR
- Costes indirectos: 3.00 %
- IVA: 21.00 %

## I Instalaciones

### IC Calefacción, refrigeración, climatización y A.C.S.

#### ICV Unidades centralizadas para calefacción, refrigeración, climatización y A.C.S.

**ICV040** Ud Unidad aire-agua, bomba de calor aerotérmica, para calefacción y refrigeración.
Bomba de calor aerotérmica, aire-agua, para calefacción y refrigeración, modelo MIRAI-SMI 4.0 EH0618DC "EMMETI IBÉRICA", para gas R-32, clase de eficiencia energética en calefacción A++, con temperatura de salida del agua 35°C, clase de eficiencia energética en calefacción A++, con temperatura de salida del agua 55°C, potencia calorífica 5,9 kW, COP 3,35, (temperatura de salida del agua 45°C, temperatura de bulbo seco del aire exterior 7°C), potencia calorífica 6,1 kW, COP 4,4, (temperatura de salida del agua 35°C, temperatura de bulbo seco del aire exterior 7°C), potencia frigorífica 4,45 kW, EER 3, SEER 5,79 (temperatura de salida del agua 7°C, temperatura de bulbo seco del aire exterior 35°C), potencia frigorífica 6 kW, EER 3,85, (temperatura de salida del agua 18°C, temperatura de bulbo seco del aire exterior 35°C), potencia sonora 60 dBA, compresor Twin Rotary DC con tecnología Inverter, alimentación monofásica (230V/50Hz), dimensiones 675x898x315 mm, peso 50 kg; acumulador de inercia, capacidad 26 l, modelo Hydro Kit ITM25-06xMIRAI-SMI-06kW. Regulación: panel de control remoto, modelo FEBOS-CRONO IMX WiFi; fuente de alimentación del control remoto, modelo FEBOS-POWER. Accesorios: filtro de agua de acero inoxidable AISI 304; juego de 4 amortiguadores antivibración; manguitos antivibración. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42emm010a | Ud | Bomba de calor aerotérmica, aire-agua, para calefacción y refrigeración, modelo MIRAI-SMI 4.0 EH0618DC "EMMETI IBÉRICA", para gas R-32, clase de eficiencia energética en calefacción A++, con temperatura de salida del agua 35°C, clase de eficiencia energética en calefacción A++, con temperatura de salida del agua 55°C, potencia calorífica 5,9 kW, COP 3,35, (temperatura de salida del agua 45°C, temperatura de bulbo seco del aire exterior 7°C), potencia calorífica 6,1 kW, COP 4,4, (temperatura de salida del agua 35°C, temperatura de bulbo seco del aire exterior 7°C), potencia frigorífica 4,45 kW, EER 3, SEER 5,79 (temperatura de salida del agua 7°C, temperatura de bulbo seco del aire exterior 35°C), potencia frigorífica 6 kW, EER 3,85, (temperatura de salida del agua 18°C, temperatura de bulbo seco del aire exterior 35°C), potencia sonora 60 dBA, compresor Twin Rotary DC con tecnología Inverter, alimentación monofásica (230V/50Hz), dimensiones 675x898x315 mm, peso 50 kg. (material) | 1.000 | 5659.00 | 5659.00 |
| mt42emm035a | Ud | Panel de control remoto, modelo FEBOS-CRONO IMX WiFi "EMMETI", de 116x77x19 mm, instalación en pared, para control de la temperatura y de la humedad ambiente y visualización y configuración de los parámetros de funcionamiento de la bomba de calor MIRAI-SMI 4.0, con módulo para control vía Wi-Fi, desde smartphone, tablet o PC mediante App, pantalla táctil capacitiva TFT True Color de 4,3", sensor de temperatura y humedad, entradas para detección de ventana abierta y sensor de presencia e interfaz RS485 para comunicación con la bomba de calor. (material) | 1.000 | 680.90 | 680.90 |
| mt42emm021a | Ud | Fuente de alimentación de 230/24 V, modelo FEBOS-POWER "EMMETI", para panel de control remoto FEBOS-CRONO IMX WiFi. (material) | 1.000 | 43.83 | 43.83 |
| mt42emm031a | Ud | Acumulador de inercia, capacidad 26 l, modelo Hydro Kit ITM25-06xMIRAI-SMI-06kW "EMMETI IBÉRICA", dimensiones 1003x437x502 mm, peso 44 kg. (material) | 1.000 | 1953.00 | 1953.00 |
| mt42emm013a | Ud | Juego de 4 amortiguadores antivibración, "EMMETI". (material) | 1.000 | 39.24 | 39.24 |
| mt42emm012a | Ud | Filtro de agua de acero inoxidable AISI 304, "EMMETI", con conexiones roscadas de 1" de diámetro. (material) | 1.000 | 64.26 | 64.26 |
| mt42emm014a | Ud | Manguito antivibración, "EMMETI", de 20 cm de longitud y conexiones roscadas de 1" de diámetro. (material) | 2.000 | 116.30 | 232.60 |
| mt37sve010c | Ud | Válvula de esfera de latón niquelado para roscar de 3/4". (material) | 2.000 | 7.30 | 14.60 |
| mo005 | h | Oficial 1ª instalador de climatización. (mano de obra) | 1.780 | 23.74 | 42.26 |
| mo104 | h | Ayudante instalador de climatización. (mano de obra) | 1.780 | 21.90 | 38.98 |
| % | % | Costes directos complementarios | 2 % | 8768.67 | 175.37 |
|  |  | Costes directos |  |  | 8944.04 |
