# Válvula de equilibrado

- Propiedad del archivo: CYPE INGENIEROS, S.A.
- Formato: FIEBDC-3/2002
- Divisa: EUR
- Costes indirectos: 3.00 %
- IVA: 21.00 %

## I Instalaciones

### IC Calefacción, refrigeración, climatización y A.C.S.

#### ICS Sistemas de conducción de agua

**ICS097** Ud Válvula de equilibrado.
Válvula de equilibrado, "EMMETI IBÉRICA", campo de regulación de 0,34 a 5,1 m³/h, con cuerpo de latón y juntas de EPDM, tomas de presión de tipo aguja para el conexionado de un manómetro de presión diferencial, conexiones roscadas hembra de 3/4" de diámetro, PN=20 atm, temperatura de trabajo entre -20 y 120°C y pérdida de carga mínima de 2 kPa.
Incluye: Replanteo. Colocación. Conexionado. Comprobación de su correcto funcionamiento.
Criterio de medición de proyecto: Número de unidades previstas, según documentación gráfica de Proyecto.
Criterio de medición de obra: Se medirá el número de unidades realmente ejecutadas según especificaciones de Proyecto.

| Código | Ud | Descripción | Rendimiento | Precio | Importe |
|---|---|---|---|---|---|
| mt38emm158a | Ud | Válvula de equilibrado, "EMMETI IBÉRICA", campo de regulación de 0,34 a 5,1 m³/h, con cuerpo de latón y juntas de EPDM, tomas de presión de tipo aguja para el conexionado de un manómetro de presión diferencial, conexiones roscadas hembra de 3/4" de diámetro, PN=20 atm, temperatura de trabajo entre -20 y 120°C y pérdida de carga mínima de 2 kPa. (material) | 1.000 | 83.41 | 83.41 |
| mt38www012 | Ud | Material auxiliar para instalaciones de calefacción y A.C.S. (material) | 0.050 | 2.10 | 0.11 |
| mo004 | h | Oficial 1ª calefactor. (mano de obra) | 0.432 | 22.74 | 9.82 |
| % | % | Costes directos complementarios | 2 % | 93.34 | 1.87 |
|  |  | Costes directos |  |  | 95.21 |
