# Válvula de equilibrado

- Propiedad del archivo: CYPE Ingenieros S.A.
- Formato: FIEBDC-3/2016
- Programa: Generador de precios de la construcción. CYPE Ingenieros, S.A.
- Fecha: 22/10/2024
- Divisa: EUR
- Costes indirectos: 3 %
- IVA: 21 %

## I Instalaciones

### IC Calefacción, refrigeración, climatización y A.C.S.

#### ICS Sistemas de conducción de agua

**ICS097** Ud Válvula de equilibrado.
Válvula de equilibrado, "EMMETI IBÉRICA", campo de regulación de 0,34 a 5,1 m³/h, con cuerpo de latón y juntas de EPDM, tomas de presión de tipo aguja para el conexionado de un manómetro de presión diferencial, conexiones roscadas hembra de 3/4" de diámetro, PN=20 atm, temperatura de trabajo entre -20 y 120°C y pérdida de carga mínima de 2 kPa.
Incluye: Replanteo. Colocación. Conexionado. Comprobación de su correcto funcionamiento.
Criterio de medición de proyecto: Número de unidades previstas, según documentación gráfica de Proyecto.
Criterio de medición de obra: Se medirá el número de unidades realmente ejecutadas según especificaciones de Proyecto.

| Código | Ud | Descripción | Rendimiento | Precio | Importe |
|---|---|---|---|---|---|
| mt38emm158a | Ud | Válvula de equilibrado, "EMMETI IBÉRICA", campo de regulación de 0,34 a 5,1 m³/h, con cuerpo de latón y juntas de EPDM, tomas de presión de tipo aguja para el conexionado de un manómetro de presión diferencial, conexiones roscadas hembra de 3/4" de diámetro, PN=20 atm, temperatura de trabajo entre -20 y 120°C y pérdida de carga mínima de 2 kPa. (material) | 1 | 83.41 | 83.410 |
| mt38www012 | Ud | Material auxiliar para instalaciones de calefacción y A.C.S. (material) | 0.05 | 2.1 | 0.105 |
| mo004 | h | Oficial 1ª calefactor. (mano de obra) | 0.432 | 22.74 | 9.824 |
| % | % | Costes directos complementarios | 2 % | 93.339 | 1.867 |
|  |  | Costes directos |  |  | 95.206 |

## Recursos

**mt38emm158a** Ud Válvula de equilibrado
Datos técnicos: Coste energético 0.039 MJ; Emisión de CO2 0.061 kg
Residuos:
- embalaje: re150101 Envases de papel y cartón. (componente de residuo); rendimiento 0.072 kg; Código LER 15 01 01; Masa del elemento 1 kg; Volumen 0.001333 m3
